# A0_BWe_Schadstofferkundung Asbest_Fa.
Angebotsaufforderung (GAEB 90, DA83)
Vergabenummer: AP00090026450
Eröffnung: 18.06.26 00:00
Währung: EUR
Auftraggeber: Bundesrepublik Deutschland vertreten durch

## A0_BWe_Schadstofferkundung Asbest_Fa.
Datum: 02.06.26

### Abschnitt 01 Text nicht vorhanden !

#### Unterabschnitt 01.01 Allgemeines

*Hinweis*
Maßgebend für die Durchführung der Arbeiten ist die
TRGS519. Zur Anwendung sind demgemäß nur emmissionsarme
Verfahren zugelassen. Die Probennahme und die
Auswertung haben in Anlehnung an die VDI-Vorschriften
zu erfolgen.
Als oberstes Prinzip gilt die höchst-vorsorgliche
Vermeidung von Staubentwicklung Im ersten Schritt soll
deshalb versucht werden die Abstandshalter visuell zu
lokalisieren. Erst im zweiten Schritt sind Teilflächen
von ca. 1m² oberflächlich abzutragen um die
Abstandshalter ausfindig zu machen.  Im nächsten
Schritt sind die Abstandshalter mittels Kernbohrgerät
auszubohren, in geeignete Verpackungen zu verwahren und
einem akkreditierten Prüflabor zur Asbestanalyse zur
Verfügung zu stellen. Mit dem Einreichen der
Kurzgutachten ist der Einzelauftrag abgeschlossen.

**01.01.0010 Einsatzpauschale für Einzelauftrag AM Fischbach**
Einsatz im Zuständigkeitsbereich der AM Fischbach.
Pauschale für einen Einsatz an einem Ingenieurbauwerk.
Freilegen und ausbohren von Abstandhaltern an bis zu
acht separaten Bauteilen wie z. B. Widerlager an einem
Teilbauwerk einer Seite, Flügel, Kappe usw.
Inkl. aller weiterer entstehender Kosten für An- und
Abfahrt, Baustelleneinrichtung, Personal, Maschinen und
Material.

Ausgenommen hiervon ist der Einsatz eines Hubsteigers.
Dieser wird seprat abgerechnet

Bei mehrtägigen Einsätzen ist diese Pauschale einmal
pro Tag abzurechnen.
Menge: 3,000 St

**01.01.0020 Einsatzpauschale für Einzelauftrag AM Erlangen**
Einsatz im Zuständigkeitsbereich der AM Erlangen.
Pauschale für einen Einsatz an einem Ingenieurbauwerk.
Freilegen und ausbohren von Abstandhaltern an bis zu
acht separaten Bauteilen wie z. B. Widerlager an einem
Teilbauwerk einer Seite, Flügel, Kappe usw.
Inkl. aller weiterer entstehender Kosten für An- und
Abfahrt, Baustelleneinrichtung, Personal, Maschinen und
Material.

Ausgenommen hiervon ist der Einsatz eines Hubsteigers.
Dieser wird separat abgerechnet

Bei mehrtägigen Einsätzen ist diese Pauschale einmal
pro Tag abzurechnen.
Menge: 3,000 St

**01.01.0030 Einsatzpauschale für Einzelauftrag AM Herrieden**
Einsatz im Zuständigkeitsbereich der AM Herrieden.
Pauschale für einen Einsatz an einem Ingenieurbauwerk.
Freilegen und ausbohren von Abstandhaltern an bis zu
acht separaten Bauteilen wie z. B. Widerlager an einem
Teilbauwerk einer Seite, Flügel, Kappe usw.
Inkl. aller weiterer entstehender Kosten für An- und
Abfahrt, Baustelleneinrichtung, Personal, Maschinen und
Material.

Ausgenommen hiervon ist der Einsatz eines Hubsteigers.
Dieser wird separat abgerechnet

Bei mehrtägigen Einsätzen ist diese Pauschale einmal
pro Tag abzurechnen.
Menge: 2,000 St

**01.01.0040 Einsatzpauschale für Einzelauftrag AM Greding**
Einsatz im Zuständigkeitsbereich der AM Greding.
Pauschale für einen Einsatz an einem Ingenieurbauwerk.
Freilegen und ausbohren von Abstandhaltern an bis zu
acht separaten Bauteilen wie z. B. Widerlager an einem
Teilbauwerk einer Seite, Flügel, Kappe usw.
Inkl. aller weiterer entstehender Kosten für An- und
Abfahrt, Baustelleneinrichtung, Personal, Maschinen und
Material.

Ausgenommen hiervon ist der Einsatz eines Hubsteigers.
Dieser wird separat abgerechnet

Bei mehrtägigen Einsätzen ist diese Pauschale einmal
pro Tag abzurechnen.
Menge: 3,000 St

**01.01.0050 Einsatzpauschale für Einzelauftrag AM Lauterhofen**
Einsatz im Zuständigkeitsbereich der AM Lauterhofen.
Pauschale für einen Einsatz an einem Ingenieurbauwerk.
Freilegen und ausbohren von Abstandhaltern an bis zu
acht separaten Bauteilen wie z. B. Widerlager an einem
Teilbauwerk einer Seite, Flügel, Kappe usw.
Inkl. aller weiterer entstehender Kosten für An- und
Abfahrt, Baustelleneinrichtung, Personal, Maschinen und
Material.

Ausgenommen hiervon ist der Einsatz eines Hubsteigers.
Dieser wird separat abgerechnet

Bei mehrtägigen Einsätzen ist diese Pauschale einmal
pro Tag abzurechnen.
Menge: 3,000 St

**01.01.0060 Einsatzpauschale für Einzelauftrag AM Neumarkt**
Einsatz im Zuständigkeitsbereich der AM Neumarkt.
Pauschale für einen Einsatz an einem Ingenieurbauwerk.
Freilegen und ausbohren von Abstandhaltern an bis zu
acht separaten Bauteilen wie z. B. Widerlager an einem
Teilbauwerk einer Seite, Flügel, Kappe usw.
Inkl. aller weiterer entstehender Kosten für An- und
Abfahrt, Baustelleneinrichtung, Personal, Maschinen und
Material.

Ausgenommen hiervon ist der Einsatz eines Hubsteigers.
Dieser wird separat abgerechnet

Bei mehrtägigen Einsätzen ist diese Pauschale einmal
pro Tag abzurechnen.
Menge: 3,000 St

**01.01.0070 Einsatzpauschale für Einzelauftrag AM Schwandorf**
Einsatz im Zuständigkeitsbereich der AM Schwandorf.
Pauschale für einen Einsatz an einem Ingenieurbauwerk.
Freilegen und ausbohren von Abstandhaltern an bis zu
acht separaten Bauteilen wie z. B. Widerlager an einem
Teilbauwerk einer Seite, Flügel, Kappe usw.
Inkl. aller weiterer entstehender Kosten für An- und
Abfahrt, Baustelleneinrichtung, Personal, Maschinen und
Material.

Ausgenommen hiervon ist der Einsatz eines Hubsteigers.
Dieser wird separat abgerechnet

Bei mehrtägigen Einsätzen ist diese Pauschale einmal
pro Tag abzurechnen.
Menge: 6,000 St

**01.01.0080 Einsatzpauschale für Einzelauftrag SM Vohenstrauß**
Einsatz im Zuständigkeitsbereich der SM Vohenstrauß.
Pauschale für einen Einsatz an einem Ingenieurbauwerk.
Freilegen und ausbohren von Abstandhaltern an bis zu
acht separaten Bauteilen wie z. B. Widerlager an einem
Teilbauwerk einer Seite, Flügel, Kappe usw.
Inkl. aller weiterer entstehender Kosten für An- und
Abfahrt, Baustelleneinrichtung, Personal, Maschinen und
Material.

Ausgenommen hiervon ist der Einsatz eines Hubsteigers.
Dieser wird separat abgerechnet

Bei mehrtägigen Einsätzen ist diese Pauschale einmal
pro Tag abzurechnen.
Menge: 1,000 St

**01.01.0090 Zulage für Mehraufwand, Anzahl > 8 Stück**
Zulage für Mehraufwand
Anzahl der zu beprobenden Flächen > 8Stück
Abrechnung erfolgt je zusätzlicher beprobter Fläche
Sämtliche weitere Kosten wie zusätzliche Personal- oder
Fahrtkosten usw, sind hiermit abgegolten
Menge: 2,000 St

**01.01.0100 Zulage für Nachteinsatz**
Zulage für Nachteinsatz
Mischkalkulation für Personal und zusätzliche Geräte
wie Beleuchtung usw., pro Einsatzpauschale
Menge: 2,000 St

**01.01.0110 Hubsteiger klein**
Hubsteiger, Höhe mindestens 16 m, seitliche Reichweite
bis mindestens 8 m, einschließlich An- und Abfahrt,
Betriebsstoffe, Bedienpersonal.
Menge: 5,000 d

#### Unterabschnitt 01.02 Auswertung der Materialproben

**01.02.0010 Auswertung der Proben auf Asbest**
Proben in Anlehnung an die VDI-Vorschriften auf
quantitativen und qualitativen Asbestgehalt
untersuchen. Ergebnisse in  einem Kurzgutachten pro
Bauteil protokollieren
Menge: 25,000

USt %: 19,00
